# Garstadt_Kampfmittelräumung, Flussbagger- und Uferausbauarbe
Angebotsaufforderung (GAEB DA XML 3.2, DA83)
Projekt: 835S322B001
Währung: EUR
Nebenangebote zugelassen: ja
Vergabeart: Offenes Verfahren
Eröffnung: 16.12.2025 10:00:00
Ende der Zuschlagsfrist: 02.03.2026
Abgabeort: eVergabe
Auftraggeber: WNA Aschaffenburg, Hockstraße 10, 63743 Aschaffenburg, Telefon 06021 312-0, E-Mail wna-aschaffenburg@wsv.bund.de; Vergabenummer: 2022-001
Erstellt mit: GXML Toolbox V3.3 R20210630, iTWO_64 V10.0.894, 22.01.2026

## 1 Kampfmittelräumung, Flussbagger- und Uferausbauarbeiten
Datum: 22.01.2026

*Hinweis: Hinweis Allgemeine Vorbemerkungen*
Allgemeine Vorbemerkungen:
Die Angebotspreise enthalten alle Haupt- und Nebenkosten für
- die Lieferung sämtlicher Baustoffe,
- das Vorhalten und Unterhalten der Geräte, Fahrzeuge, Umschlagstellen etc. und
- alle sonstigen Bauhilfsmittel und Baubehelfe,
die für die bedingungsgemäße Durchführung der Leistungen erforderlich sind, soweit in der Leistungsbeschreibung nicht ausdrücklich Ausnahmen aufgeführt sind.

Die Arbeiten zur Kampfmittelräumung beinhalten
- die Kampfmittelsondierung inkl Auswertung/Dokumentation und
- die Kampfmittelräumung mit Abschlußbericht und Freigabebescheinigung

Die Arbeiten zu den Flussbagger- und Uferausbauarbeiten beinhalten
- die Nassbaggerarbeiten auf der Flusssohle und an den Uferzurücknahmen,
- den Öffnungen der Buhnen,
- die Herstellung von Rinnen und
- die Herstellung von Parallelwerken

### Abschnitt 1 Technische Bearbeitung

#### Unterabschnitt 1.1 Ausführungs- und Bestandsunterlagen

*Hinweis: Hinweis Ausführungszeichnungen*
Hinweis zu Planunterlagen:
Zur vertragsgemäßen Ausführung der Leistungen gehört u. a. das Aufstellen und ggf. das Überarbeiteten aller als Grundlage für die Bauausführung und Abrechnung erforderlichen Unterlagen, wie z. B
 - Tonnenpläne
 - Sondier- und Räumpläne und
 - Absteck-, Bagger-, Querprofilpläne

**1.1.10 Ausführungszeichnungen aufstellen*Vektor, VU PDF, Version A-1*Datenübergabe VU Lieferung VU*Druck farbig**
*** Pauschalposition
StL-Nr. 1420220399912153
Ausführungszeichnungen mit allen für
die Prüfung, Fertigung, Montage, Inbetriebsetzung
und dem Betrieb erforderlichen Angaben und
Darstellungen aufstellen
für 'die Baumaßnahme'

Art der Ausführungszeichnungen = 'siehe Hinweistext'

Lieferung digital in Vektorformat/Version = 'MicroStation-DGN / Connect Edtion V10'

Datenmodell nach Vertragsunterlagen
Lieferung im Archiv-/Druckformat = PDF, Version A-1
Medium für die Datenübergabe nach Vertragsunterlagen
Lieferung nach Vertragsunterlagen
Druckbild = farbig
Menge: 1,000 Psch
Leistungsbereichkatalog: 202

**1.1.20 Bauzeitenplan aufstellen Leistungen LV*Fort. monatl.*PDF, Version A-1 Datenübergabe VU*Lieferung VU**
*** Pauschalposition
StL-Nr. 1420240319929213
Bauzeitenplan mit einer Aufgliederung in Planung,
Lieferung, Herstellung, ggf. Montage und Erprobung nach
Abschnitten des LV prüffähig aufstellen.
Abhängigkeiten der Vorgänge darstellen.
Vereinbarte Termine und Abläufe berücksichtigen
für alle Leistungen des LV
Bauablauf 'Soll - Ist Vergleich'

als 'Balkenplan / Zeitwegdiagramm'

Fortschreibung monatlich
Lieferung digital in Dateiformat/Version = 'MS-Projekt 2016, kompatibel'

Lieferung im Archiv-/Druckformat = PDF, Version A-1
Medium für die Datenübergabe nach Vertragsunterlagen
Lieferung nach Vertragsunterlagen
Menge: 1,000 Psch
Leistungsbereichkatalog: 202

**1.1.30 Bestandszeichnungen aufstellen Vektor, VU*PDF, Version A-1 Datenübergabe VU*Lieferung VU Druck farbig**
*** Pauschalposition
StL-Nr. 1420230399121503
Bestandszeichnungen aus den Ausführungszeichnungen/
-unterlagen entwickeln und aufstellen
Temporäre Bauteile, die verbleiben, sind darzustellen
für 'die Baumaßnahme nach dem Bauende'

Lieferung digital in Vektorformat/Version = 'Micorstation-DGN / Connect Editon V10'

Datenmodell nach Vertragsunterlagen
Lieferung im Archiv-/Druckformat = PDF, Version A-1
Medium für die Datenübergabe nach Vertragsunterlagen
Lieferung nach Vertragsunterlagen
Druckbild = farbig
Menge: 1,000 Psch
Leistungsbereichkatalog: 202

**1.1.40 Digitales Geländemodell aufstellen**
*** Pauschalposition
Digitales Geländemodell aus den Daten der Peilung und den Vermessungsdaten nach Abschluss der Arbeiten aufstellen
Lieferung digital in bereinigtem REB-Format.
Genaue Spezifizierungen des Modellls nach Vertragsunterlagen
Es ist ein Probeabschnitt zu erstellen, nach (Abstimmung) und Freigabe durch den AG ist das Gesamtmodell aufzustellen.
Weitere Details nach Vertragsunterlagen
Menge: 1,000 Psch

#### Unterabschnitt 1.2 Sicherheits- und Gesundheitschutz / Arbeitsschutz

*Hinweis: Hinweis SiGeKo*
Hinweis SiGeKo:
Der Sicherheits- und Gesundheitskoordinator (SiGeKo),
wird seitens des Auftraggebers (AG) gestellt.
Als Fachbeitrag ist auch die Zuarbeit in allen Belangen des Arbeitsschutzes an den AG bzw SiGeKo zu verstehen.
Der SiGeKo wird regelmäßige Baustellenbegehungen, ca. 14-tägig, durchführen. Der AN hat an diesen Terminen teilzunehmen.

**1.2.10 Fachbeitrag f. SiGe-Plan aufstellen Lieferung VU*PDF, Version A-1 Datenübergabe VU*Lieferung VU**
*** Pauschalposition
StL-Nr. 142025431213
Fachbeitrag als Grundlage zur Erstellung des
SiGe-Planes nach Baustellenverordnung Par. 2, Abs. 3
aufstellen und mit dem Ersteller des SiGe-Planes
abstimmen.
Bei erheblichen Änderungen i.S.v. Par. 3, Abs. 3, Nr.3
der Baustellenverordnung in der Ausführung des
Bauvorhabens fortschreiben
Lieferung digital in Dateiformat/Version nach
Vertragsunterlagen
Lieferung im Archiv-/Druckformat = PDF, Version A-1
Medium für die Datenübergabe nach Vertragsunterlagen
Lieferung nach Vertragsunterlagen
Menge: 1,000 Psch
Leistungsbereichkatalog: 202

### Abschnitt 2 Baustelleneinrichtung

#### Unterabschnitt 2.1 Baustelleneinrichtung

*Hinweis: Hinweis Baustelleneinrichtung*
Hinweis Baustelleneinrichtung:
Material- bzw Zwischenlager und Umschlagstellen herstellen sowie das Herrichten sonstiger Flächen und sämtlicher vom Baubetrieb berührten Straßen, Wege, Zufahrten und sonstigen Flächen, soweit sie nicht öffentliche Straßen sind einzukalkulieren.

Hinweis zur Abrechnung der LV-Position 2.1.10:
Vergütung Pauschale:
- 30 % Beginn Kampfmittelsondierung
- 30 % Beginn Kampfmittelräumung
- 40 % Beginn Nassbaggerarbeiten

**2.1.10 Baustelle einrichten aller Abschnitte*Fläche des AG Räumen nicht ges*Zufahrt tlw.vorh. Vers.d.AN*GkdB ges.**
*** Pauschalposition
StL-Nr. 2120410111102103
Baustelle für die vertragsgemäße Durchführung der
Bauleistungen einrichten.
Soweit nicht für bestimmte Leistungen das Einrichten
der Baustelle als besonderer Ansatz im LV enthalten
ist, umfasst die Pauschale die Vergütung der Baustelleneinrichtung einschl. der Geräte, Gerüste und
dgl. für alle Bauleistungen.
Abschläge auf die Pauschale werden nach Leistungsstand der Baustelleneinrichtung vergütet.
sämtlicher Abschnitte des LV.
Einrichtungsfläche nach Leistungsbeschreibung
wird vom AG kostenlos zur Verfügung gestellt.
Zusatzflächen werden vom AN beschafft.
Räumen der Einrichtungsfläche von Bewuchs und dessen
schadlose Beseitigung wird nicht gesondert vergütet.
Zufahrt zur Baustelle nach Leistungsbeschreibung
ist teilweise vorhanden. Der Ausbau wird nicht
gesondert vergütet.
Ver- und Entsorgungseinrichtungen herstellen.
Gemeinkosten der Baustelle für das Unterhalten,
Betreiben und Vorhalten der Baustelle und dgl.
werden gesondert vergütet.
Menge: 1,000 Psch
Leistungsbereichkatalog: 204

*Hinweis: Hinweis GKdB*
Hinweis GKdB:
Sämtliche Gemeinkosten der Baustelle (GKdB) sind ausschließlich in die dafür vorgesehenen Positionen zu kalkulieren. Eine anderweitige Verteilung der GKdB, zum Beispiel als Umlage in (Einheitspreise) anderer LV-Positionen ist nicht zulässig.
Zu den GKdB gehören auch alle erforderlichen baubegleitenden Vermessungsarbeiten.

**2.1.20 Einm. GkdB, BE gesondert**
*** Pauschalposition
StL-Nr. 21204121
Einmalige und zeitunabhängige Gemeinkosten der Bau-
Stelle ausweisen.
Sofern nicht in gesonderten Positionen erfasst, umfasst
die Pauschale die Vergütung aller einmaligen und zeitunabhängigen Gemeinkosten der Baustelle für das Unterhalten, Betreiben und Vorhalten der Baustelle, wie
z.B., Technische Bearbeitung, Verkehrskosten der Baustelle, Abrechnung und Vermessung, Baustellenversicherungen, sonstige einmalige Gemeinkosten.
Baustelle einrichten und Baustelle räumen werden
gesondert vergütet.
Abschläge auf die Pauschale werden nach Leistungsstand
vergütet.
Menge: 1,000 Psch
Leistungsbereichkatalog: 204

**2.1.30 Zeitabh. GkdB, BE gesondert**
*** Pauschalposition
StL-Nr. 21204122
Zeitabhängige Gemeinkosten der Baustelle ausweisen.
Sofern nicht in gesonderten Positionen erfasst, umfasst
die Pauschale die Vergütung aller zeitabhängigen
Gemeinkosten der Baustelle für das Unterhalten,
Betreiben und Vorhalten der Baustelle, wie z.B. Geräte,
Gerüste und dgl., Baustellengehälter (sofern nicht im
Mittellohn enthalten), Allgemeine Hilfslöhne, Betriebsstoffe sowie sonstige zeitabhängige Gemeinkosten.
Baustelle einrichten und Baustelle räumen werden
gesondert vergütet.
Abschläge auf die Pauschale werden nach Leistungsstand
vergütet.
Menge: 1,000 Psch
Leistungsbereichkatalog: 204

**2.1.40 Baustelle räumen aller Abschnitte*Einbauten beseit. Oberboden andeck.**
*** Pauschalposition
StL-Nr. 21204111110100
Baustelle räumen. Soweit nicht für bestimmte Leistungen
das Räumen der Baustelle als besonderer Ansatz
enthalten ist, umfasst die Pauschale die Vergütung
der Baustellenräumung für alle Leistungen.
sämtlicher Abschnitte des LV.
Hilfsfundamente und sonstige eingebaute Teile der
Baustelleneinrichtung abbrechen. Das Abbruchmaterial
in Eigentum des AN übernehmen und von der Baustelle
schadlos entfernen.
Rekultivierung im Bereich der Baustelleneinrichtungsfläche und Andecken seitlich gelagerten Oberbodens wird
nicht gesondert vergütet.
Menge: 1,000 Psch
Leistungsbereichkatalog: 204

*Hinweis: Hinweis Bereitstellungslagerplatz Kampfmittel*
Hinweis Handhabungsfähige Kampfmittel, Bereitstellungslagerplatz:
Bereitstellungslagerplatz Kampfmittel für handhabungsfähige Kampfmittel, kann auf der Umschlagstelle "Hafen Süd" eingerichtet werden.
Andere Flächen sind entsprechend herzurichten.

Abrechnung 2.1.60 Vergütung erfolgt nur bei Arbeiten zur Kampfmittelräumung.

**2.1.50 Bereitstellungslagerplatz Kampfmittel einrichten und räumen**
*** Pauschalposition
Bereitstellungslager nach Erfordernis und Bedürfnissen
des AN und nach Vorgaben der Baubeschreibung innerhalb
der Räumstelle einrichten, sichern und unterhalten.
Sicherstellung einer sicheren Zuwegung und Anbindung an
Rettungswege.
Vorhalten von zugelassenen Behältern (z.B.
Richter-Schatullen) für unterschiedliche Kampfmittel,
Beschilderungen, Sicherungsanlagen und
Blitzschutzeinrichtungen.
Einschl. Einrichten eines abgesetzten Sortierbereiches
und getrennte Lagerbereiche zur Separation und
Bereitstellung von auf der Räumstelle aufgefundenen
Kampfmitteln und Störstoffen (Schrott).
Benutzte Flächen und Wege entsprechend dem
ursprünglichen Zustand herrichten.
Menge: 1,000 Psch

**2.1.60 Bereitstellungslagerplatz Kampfmittel vorhalten**
Bereitstellungslagerplatz für Kampfmittel, einschließlich Sortierplatz zur Separation von Kampfmittel, vorhalten.
Das ggf. erforderliche Umsetzen des Bereitstellungslagers entsprechende des Baufortschritts ist einzukalkulieren.
Menge: 50,000 Wo

**2.1.70 Bereitstellungslagerplatz Kampfmittel bewachen**
Bereitstellungslagerplatz mit Kampfmittel außerhalb der regulären Arbeitszeit zwischen 18:00 - 7:00 bewachen.
Eine Vergütung erfolgt nur, wenn im Bereitsstellungslager Kampfmittel eingelagert sind und nicht vom KRD abgeholt werden konnte.
Es ist sicherzustellen, dass im Bereitsstellungslager am Wochenende oder Sonn- und Feiertagen keine Kampfmittel aufbewahrt werden.
Menge: 5,000 d

#### Unterabschnitt 2.2 Baustelleninfrastruktur

*Hinweis: Verkehrssicherung Schifffahrt*

**2.2.10 Einrichten zur Verkehrssicherung Schifffahrt**
*** Pauschalposition
Liefern, Vorhalten und Betreiben für die Dauer der Bauzeit und Beseitigen von Einrichtungen zur Verkehrsregelung der Schifffahrt, zB Baufelder in Einengungsstrecken.
Wahrschauregelung der Schifffahrt, mit Tonnen, Signalflöße, Schifffahrtszeichen, etc..
Abschläge auf die Pauschale werden nach Leistungsstand
vergütet.
Menge: 1,000 Psch

**2.2.20 Auflösung und Wiedereinrichtung Baufelder**
Auf Anordnung des AG Baufeld auflösen und nach Wegfall der Anordnung wieder ordnungsgemäß einrichten, inkl Abrahmung und vollständiger Räumung der Wasserfläche
Menge: 10,000 St

*Hinweis: Hinweis Unterhaltung Verkehrswege Land*
Hinweis Unterhaltung Verkehrswege Land:
Alle im Rahmen der Beweissicherung festgestellten Flächen sind ordnungsgemäß zu unterhalten.
Säubern öffentlicher und privater Straßen und Wege sowie sonstiger Flächen auf Anweisung des AG, wenn die Verschmutzung auf die Nutzung im Rahmen der Bauausführung zurückzuführen ist. Inklusive der ständigen Vorhaltung und Betrieb eines geeigneten Reinigungsgerätes.

**2.2.30 Unterhaltung Straßen, Wege, Zufahrten Land**
*** Pauschalposition
Ständige Unterhaltung und Wiederinstandsetzung aller benutzten Zufahrtswege, einschließlich Beibringen der Nachweise über die ordnungsgemäße Wiederherstellung.
Die einzuholende Bescheinigung muss eine Erklärung enthalten, dass der Eigentümer oder Baulastträger bezüglich der Wiederinstandsetzung keine Forderung gegenüber dem Auftraggeber geltend macht.
Die Abrechnung erfolgt erst nach Vorlage der Bescheinigung.
Menge: 1,000 Psch

**2.2.40 Unterhaltung sonstiger Flächen**
*** Pauschalposition
Ständige Unterhaltung und Wiederinstandsetzung aller sonstigen innerhalb und außerhalb der Baustrecke in Anspruch genommenen Flächen, einschließlich Beibringen der Nachweise über die ordnungsgemäße Wiederherstellung.
Die einzuholende Bescheinigung muss eine Erklärung enthalten, dass der Eigentümer oder Baulastträger bezüglich der Wiederinstandsetzung keine Forderung gegenüber dem Auftraggeber geltend macht.
Die Abrechnung erfolgt erst nach Vorlage der Bescheinigung.
Menge: 1,000 Psch

**2.2.50 Mitwirken bei der Verkehrsregelung / Verkehrssicherung Land**
*** Pauschalposition
Mitwirken bei der Verkehrsregelung
Liefern, Vorhalten, Betreiben und Beseitigen von Einrichtungen außerhalb der Baustelle zur Umleitung, Regelung und Sicherung des öffentlichen Verkehrs und des Anliegerverkehrs, sowie das Einholen der hierfür erforderlichen verkehrsrechtlichen Anordnungen und erforderlicher Genhemigungen.
Das Einrichten, Vorhalten, betreiben und Räumen von Verkehrszeichen (Verkehrsschilder, etc.) wird gesondert vergütet.
Menge: 1,000 Psch

**2.2.60 Verkehrsschilder Land aufstellen**
Verkehrsschild Land einschließlich Aufstellvorrichtung nach Vorgabe der verkerhsrechtlichen Anordnungen anfertigen, beschriften, zur Baustelle liefern und standsicher aufstellen.
Notwendige Erdarbeiten ausführen, Fundamente herstellen.
Statischen Nachweis erbringen.
Verkehrsschild während der Bauzeit unterhalten und säubern.
Größe
'nach verkehrsrechtlicher Anordnung'
Menge: 10,000 St

**2.2.70 Verkehrsschilder Land abbauen**
Verkehrsschild Land und Aufstellvorrichtung an der Baustelle abbauen.
Größe
'nach verkehrsrechtlicher Anordnung'
Verkehrsschild einschließlich Aufstellvorrichtung aufladen und zum Lagerplatz des AG transportieren und abladen.
Menge: 10,000 St

*Hinweis: Hinweis Baustelleninformationsschilder*
Hinweis Baustelleninformationsschilder:
Die Baustelleninformationsschilder sind nach Leistungsbeschreibung anzufertigen. (siehe "Muster Baustelleninformationsschild")
Während der Bauzeit sind die Schilder nach Vorgabe des AG mindestens 3 x umzusetzen.
Die Kosten sind in die nachfolgende LV-Position einzukalkulieren.

**2.2.80 Baust.infoschild anf. und aufst.**
StL-Nr. 212045079900
Baustelleninformationsschild einschließlich Aufstellvorrichtung nach Leistungsbeschreibung anfertigen und
beschriften, zur Baustelle anfahren und standsicher
aufstellen.
Notwendige Erdarbeiten ausführen, Fundamente herstellen.
Statischen Nachweis erbringen.
Baustelleninformationsschild während der Bauzeit
unterhalten und säubern.
Größe 'siehe"Muster Baustelleinformationsschild"'

Zusatzschilder '-'
Menge: 3,000 St
Leistungsbereichkatalog: 204

**2.2.90 Baust.infoschild abbauen Schld.m.AV transp**
StL-Nr. 212045179904
Baustelleninformationsschild und Aufstellvorrichtung
abbauen, Fundamente abbrechen, Abbruchgut nach Wahl
des AN schadlos entsorgen.
Benutzte Fläche entsprechend dem ursprünglichen
Zustand herrichten.
Größe 'siehe Vertragsunterlagen'

Zusatzschilder '-'

Baustelleninformationsschild einschließlich Aufstellvorrichtung aufladen und zum Lagerplatz des AG
transportieren und abladen.
Menge: 3,000 St
Leistungsbereichkatalog: 204

*Hinweis: Hinweis Verkehrsschilder Schleuse*
Hinweis Verkehrsschilder Schleuse:
Die Verkehrschilder Schleuse dienen zur Information der Schifffahrt an den Schleusen Schweinfurt und Garstadt über den aktuellen Stand der Baumaßnahme.
Diese Information ist Teil der Wahrschauregelung für die Schifffahrt und ist je nach Baufortschritt, z. B. Verlegung des Baufeldes, bei Bedarf anzupassen.
Aufstellort im Schleusenbereich nach Vorgabe des AG
Ausführung siehe [Muster Verkehrsschild Schleuse]

**2.2.100 Verkehrsschilder Schleuse aufstellen**
Informationsschilder Schifffahrt an Schleuse einschließlich Aufstellvorrichtung nach Leistungsbeschreibung anfertigen, beschriften, liefern und standsicher aufstellen.
Statischen Nachweis erbringen.
Verkehrsschild während der Bauzeit unterhalten und säubern.
Größe 'siehe "Muster Informationsschild Schifffahrt'
Zusatzschilder 'nach Leistungsbeschreibung'
Menge: 2,000 St
Leistungsbereichkatalog: 130

**2.2.110 Verkehrsschilder Schleuse abbauen**
Informationsschilder Schifffahrt und Aufstellvorrichtung an Schleusen abbauen.
Größe 'nach Leistungsbeschreibung'

Zusatzschilder 'nach Leistungsbeschreibung'

Verkehrsschild einschließlich Aufstellvorrichtung aufladen und zum Lagerplatz des AG transportieren und abladen.
Menge: 2,000 St
Leistungsbereichkatalog: 130

*Hinweis: Hinweis Rettungspunktschild*
Hinweis Rettungspunktschild:
Aufstellort nach Vorgabe des AG
Ausführung siehe [Muster: Rettungspunktschild]

**2.2.120 Rettungspunktschild aufstellen**
Rettungspunktschild einschließlich Aufstellvorrichtung nach Leistungsbeschreibung anfertigen, beschriften, liefern und standsicher aufstellen.
Statischen Nachweis erbringen.
Rettungspunktschild während der Bauzeit unterhalten und säubern.
Größe
'nach Leistungsbeschreibung'
Menge: 8,000 St
Leistungsbereichkatalog: 130

**2.2.130 Rettungspunktschild abbauen**
Rettungspunktschild und Aufstellvorrichtung an den festgelegten Rettungspunkten abbauen.
Größe 'nach Leistungsbeschreibung'

Rettungspunktschild einschließlich Aufstellvorrichtung aufladen und zum Lagerplatz des AG transportieren und abladen.
Menge: 8,000 St
Leistungsbereichkatalog: 130

#### Unterabschnitt 2.3 Messeinrichtungen

**2.3.10 Hilfspegel auf- und abbauen**
Hillfspegel für Nassbaggerarbeiten herstellen, Pegellatte anbringen.
Vorhalten und Betreiben während der Bauzeit und Beseitigen nach Beendigung der Baggerarbeiten werden nicht gesondert berechnet.
Pegelpfahl in Wassertiefe geringer als 3 m unter Bezugswasserstand setzen.
Die Pegellatten mit E-Teilung in 2 cm, Hilfspegelskala auf beiden Seiten der Pegellatte.
Menge: 50,000 St

### Abschnitt 3 Stillstandskosten / Stundenlohnarbeiten

#### Unterabschnitt 3.1 Stillstandzeiten

*Hinweis: Hinweis Stillstandzeiten*
Hinweis Stillstandzeiten:
Stillstandszeiten werden nur bei nicht vom AN zu vertenen Umständen vergütet.
Dies sind zB beim Fund von nicht handhabungsfähigen Kampfmitteln, Eis, Einschränkungen der Gewässerqualität etc. siehe auch Festlegungen in den BVB
Kalkulationsgrundlage sind 8 h je AT
Eine Vergütung erfolgt, wenn der Stillstand > 4 h beträgt

**3.1.10 Gerätestillstand Nassbaggereinheit, inkl. Antrieb**
Stillstand des Geräts und des eingesetzten Personals
auf Anordnung des AG. Vergütet wird der Verrechnungssatz, der alle Aufwendungen für den Stillstand des
Geräts, ggf. davon abhängiger Geräte sowie sämtlicher
Kosten für das hierfür eingesetzte Personal
einschließlich aller Personalnebenkosten enthält.
Abgerechnet wird nach angeordneten Stillstandszeiten.
Gerät 'Nassbaggereinheit mit zugehöriger Antriebseinheit'
Menge: 10,000 d

**3.1.20 Gerätestillstand Tauchergruppe mit Bagger und Ladefläche**
Stillstand des Geräts und des eingesetzten Personals
auf Anordnung des AG. Vergütet wird der Verrechnungssatz, der alle Aufwendungen für den Stillstand des
Geräts, ggf. davon abhängiger Geräte sowie sämtlicher
Kosten für das hierfür eingesetzte Personal
einschließlich aller Personalnebenkosten enthält.
Abgerechnet wird nach angeordneten Stillstandszeiten.
Gerät 'Tauchergruppe mit Bagger und Ladefläche'
Menge: 10,000 d

**3.1.30 Gerätestillstand Tauchergruppe ohne Bagger**
Stillstand des Geräts und des eingesetzten Personals
auf Anordnung des AG. Vergütet wird der Verrechnungssatz, der alle Aufwendungen für den Stillstand des
Geräts, ggf. davon abhängiger Geräte sowie sämtlicher
Kosten für das hierfür eingesetzte Personal
einschließlich aller Personalnebenkosten enthält.
Abgerechnet wird nach angeordneten Stillstandszeiten.
Gerät 'Tauchergruppe ohne Bagger'
Menge: 10,000 d

**3.1.40 Gerätestillstand Schubboot**
Stillstand des Geräts und des eingesetzten Personals
auf Anordnung des AG. Vergütet wird der Verrechnungssatz, der alle Aufwendungen für den Stillstand des
Geräts, ggf. davon abhängiger Geräte sowie sämtlicher
Kosten für das hierfür eingesetzte Personal
einschließlich aller Personalnebenkosten enthält.
Abgerechnet wird nach angeordneten Stillstandszeiten.
Gerät 'Schubboot'
Menge: 10,000 d

**3.1.50 Gerätestillstand Schute Ladekapazität (1.000 to)**
Stillstand des Geräts und des eingesetzten Personals
auf Anordnung des AG. Vergütet wird der Verrechnungssatz, der alle Aufwendungen für den Stillstand des
Geräts, ggf. davon abhängiger Geräte sowie sämtlicher
Kosten für das hierfür eingesetzte Personal
einschließlich aller Personalnebenkosten enthält.
Abgerechnet wird nach angeordneten Stillstandszeiten.
Gerät 'Schute, Ladekapazität ca. 1.000 to'
Menge: 10,000 d

**3.1.60 Gerätestillstand Schute Ladekapazität (500 to)**
Stillstand des Geräts und des eingesetzten Personals
auf Anordnung des AG. Vergütet wird der Verrechnungssatz, der alle Aufwendungen für den Stillstand des
Geräts, ggf. davon abhängiger Geräte sowie sämtlicher
Kosten für das hierfür eingesetzte Personal
einschließlich aller Personalnebenkosten enthält.
Abgerechnet wird nach angeordneten Stillstandszeiten.
Gerät 'Schute Ladekapazität ca. 500 to'
Menge: 10,000 d

**3.1.70 Gerätestillstand Umschlaggerät**
Stillstand des Geräts und des eingesetzten Personals
auf Anordnung des AG. Vergütet wird der Verrechnungssatz, der alle Aufwendungen für den Stillstand des
Geräts, ggf. davon abhängiger Geräte sowie sämtlicher
Kosten für das hierfür eingesetzte Personal
einschließlich aller Personalnebenkosten enthält.
Abgerechnet wird nach angeordneten Stillstandszeiten.
Gerät 'Umschlaggerät'
Menge: 10,000 d

#### Unterabschnitt 3.2 Kampfmittelräumarbeiten

*Hinweis: Hinweis Tätigkeiten: Hinweis Aufsicht verantworliche Person*
Hinweis Tätigkeiten:
Kampfmittelräumarbeiten an Land (Fäll- und Rodungsarbeiten / Buhnenöffnungen / Uferzurücknahmen)

**3.2.10 Verrechnungssatz Verantwort. Person**
StL-Nr. 21126241
Stundenlohnarbeiten der Verantwortlichen Person für die
baubegleitende Kampfmittelräumung. Der Verrechnungssatz
umfasst sämtliche Kosten für das hierfür eingesetzte
Personal einschließlich aller Personalnebenkosten.
Menge: 80,000 h

**3.2.20 Verrechnungssatz KMR-Arbeiter**
StL-Nr. 21126246
Stundenlohnarbeiten Kampfmittelräumarbeiter für die
baubegleitende Kampfmittelräumung. Der Verrechnungssatz
umfasst sämtliche Kosten für das hierfür eingesetzte
Personal einschließlich aller Personalnebenkosten.
Menge: 80,000 h

### Abschnitt 4 Allgemeine Leistungen

#### Unterabschnitt 4.1 Beweissicherung

*Hinweis: Hinweis Bodenprobe*
Hinweis Bodenprobe:
Bodenproben zur Beweissicherung an den vom AN benutzten Flächen und Umschlagstellen und deren Zufahrten vor Beginn und nach Beendigung der Bauarbeiten entnehmen.
Festlegung der Entnahmestellen erfolgt vor Baustelleneinrichtung mit AG.
Untersuchung auf Mineralölkohlenwasserstoffbelastung (MKW)
Entnahme und Einmessen der Bodenproben mit einem Vertreter des AG
Übergabe der Bodenprobe an den AG
Durchführung der Ananlysen durch den AG

**4.1.10 Bodenprobe entnehmen**
Bodenprobe für die Durchführung von Laboranalysen zur Bestimmung von Nährstoff- oder Schadstoffgehalt entnehmen. Proben in verschließbare und transportsichere Behältnisse füllen, beschriften und versandfertig auf der Baustelle vorhalten.
Probeentnahme aus Schürfung.
Entnahme 0,20 m - 1,00 m
Behältnis liefert AN
Menge: 5,000 St

**4.1.20 Bestandsaufnahme Verkehrswege**
*** Pauschalposition
Bestandsaufnahme von Verkehrswegen und den in ihrem Bereich befindlichen Brücken, Durchlässe und Zufahrten, Gebäuden, Verkehrszeichen, baulichen Anlagen und Umleitungsstrecken, sowie durch den AN genutzte Zufahrtswege außerhalb des Baugeländes durchführen.
Bestandsaufnahme mit allen Erfordernissen und Bestandteilen eines Beweissicherungsverfahrens
1. vor Baubeginn,
Die Bestandsaufnahme ist mit dem AG, dem Eigentümer, einem Vertreter des Eigentümers und dem Unterhaltspflichtigen im Rahmen einer Begehung zur Feststellung vorhandener Mängel an den Verkehrswegen vor den Bauarbeiten durchgeführt werden.
Über die Bestandsaufnahme ist vom AN ein schriftliches Protokoll (einschließlich der Einmessung der Schadstellen) zu führen.
Das Protokoll muss genauen Aufschluss über den Zustand der Verkehrswege geben.
Schäden sind detalliert aufzunehmen.
Dieses ist vor Baubeginn zu übergeben.
2. während der Bauarbeiten und
3. nach Fertigstellung der Baumaßnahme durchzuführen (Fotodokumentation)
Die Unterlagen des 2. und 3. Abschnittes der Beweissicherung sind dem AG am Tage der Abnahme zu übergeben.
Menge: 1,000 Psch

**4.1.30 Hektometersteine sichern und freistellen**
Hektometersteine aufsuchen, sichern und freistellen der vorhandenen Hekotmetersteine innerhalb der UZN
Menge: 4,000 St

**4.1.40 Vermessungssteine sichern und freistellen**
Vermessungssteine Aufsuchen, sichern und freistellen der vorhandenen Grenzsteine im Baufeld, nach vorheriger Festlegung zwischen AG und AN
Art = Grenzstein
Menge: 100,000 St

**4.1.50 Übgergabeprotokoll Grenzsteine**
*** Pauschalposition
Übergabeprotokoll einschließlich Lagepläne für sämtliche Grenzsteine bei Inanspruchnahme und Rückgabe aller Flächen anfertigen.
Lieferung im Archiv / Druckformat pdf / Version A1
Menge: 1,000 Psch

#### Unterabschnitt 4.2 Bauschutt / Abfälle

**4.2.10 Bauschutt zerkleinern und entsorgen**
Zerkleinern von Bauschutt (Betonteile, Ziegel, Mauerreste, usw.) aufnehmen, laden, fördern und entsorgen.
Entschädigung für sämtliche Aufwendungen vom Aufnehmen/Sortieren einschließlich Umschlag an den Umschlagstellen, Transport- und Entsorgungskosten sind einzukalkulieren.
Abfall einer zugelassenen Wiederverwertungsanlage zuführen.
Entsorgungsanlage nach Wahl des AN
Kosten der Entsorgungsanlage werden vom AN entrichtet und vom AG in nachgewiesener Höhe erstattet.
Wiegescheine sind dem AG vorzulegen.
Abgerechnet wird nach Wiegeschein
Menge: 30,000 t

**4.2.20 Metallabfälle aussortieren und entsorgen**
Metallabfälle / Schrott aussortieren, aufnehmen, laden, fördern und entsorgen.
Entschädigung für sämtliche Aufwendungen vom Aufnehmen/Sortieren einschließlich Umschlag an den Umschlagstellen, Transport- und Entsorgungskosten sind einzukalkulieren.
Abfall einer zugelassenen Wiederverwertungsanlage zuführen.
Entsorgungsanlage nach Wahl des AN
Kosten der Entsorgungsanlage werden vom AN entrichtet und vom AG in nachgewiesener Höhe erstattet.
Wiegescheine sind dem AG vorzulegen.
Abgerechnet wird nach Wiegeschein
Menge: 10,000 t

**4.2.30 Mischabfälle aussortieren und entsorgen**
Mischabfälle aussortieren, aufnehmen, laden, fördern und entsorgen.
Entschädigung für sämtliche Aufwendungen vom Aufnehmen/Sortieren einschließlich Umschlag an den Umschlagstellen, Transport- und Entsorgungskosten sind einzukalkulieren.
Abfall einer zugelassenen Wiederverwertungsanlage zuführen.
Entsorgungsanlage nach Wahl des AN
Kosten der Entsorgungsanlage werden vom AN entrichtet und vom AG in nachgewiesener Höhe erstattet.
Wiegescheine sind dem AG vorzulegen.
Abgerechnet wird nach Wiegeschein
Menge: 7,000 t

#### Unterabschnitt 4.3 Verkehrszeichen Wasser

**4.3.10 Sockelpfosten für Bake**
Herstellung Sockelpfosten gemäß Zeichnung / Skizze
Einbauort im Bereich von Parallelwerken
Vorgaben bezüglich Lage / Höhe durch AG
Untergund gemäß Leistungsbeschreibung
Sockelpfosten in Steinschüttung nach Wahl des AN einbringen.
Einbringhilfen am Sockelpfosten nach Wahl des AN
Menge: 3,000 St

**4.3.20 Montage Bake**
Abholung der Baken am Lagerort des AG und Transport
zum Einbauort
Lieferung von Montagematerial durch AN gemäß
Zeichnung / Skizze
Montage auf Sockelpfosten
Menge: 3,000 St

### Abschnitt 5 Bauvorbereitung

#### Unterabschnitt 5.1 Baufeld freimachen

*Hinweis: Hinweis Vegetationsfläche mähen*
Hinweis Vegetationsfläche mähen:
Vegetationsfläche mähen wird nur im Zusammenhang der Uferzurücknahmen bei entsprechender Vegetation benötigt.

**5.1.10 Vegetationsfläche mähen Mulchen**
StL-Nr. 242070050190
Vegetationsfläche mähen, Abfall ablesen und entsorgen.
Entsorgung wird gesondert vergütet.
Mähgut bleibt als Mulchschicht liegen.
Fläche 'Horizontal und Böschungen mit Neigung bis 1:3'
Menge: 3000,000 m2
Leistungsbereichkatalog: 207

#### Unterabschnitt 5.2 Fällarbeiten

**5.2.10 Schonung roden und räumen Laubbäume*Stamm.DU 0,10*Wiederverw/verwer**
StL-Nr. 16205010119010
Schonung mit Wurzeln und Baumstümpfen roden und
räumen.
Bestand = Laubbäume.
Stamm-Durchmesser bis 0,10 m, gemessen 1 m über Erdboden.
Stamm-Durchmesser über 0,10 m werden gesondert vergütet.
Höhe '10 m'

Räumgut der Wiederverwendung/Verwertung nach Wahl
des AN zuführen.
Menge: 1500,000 m2
Leistungsbereichkatalog: 205

**5.2.20 Bäume fällen und weiterverwenden Laubbäume*DU bis 0,20 m Länge 5-10 m*Holz verwerten**
StL-Nr. 16205019112500
Bäume fällen, höchstens 0,25 m über Gelände
absägen, aufladen, fördern und weiterverwenden.
Bestand = Laubbäume.
Stamm-Durchmesser bis 0,20 m, gemessen 1 m
über Gelände.
Stammlänge über 5 bis 10 m.
Gesamtes Holz der Wiederverwendung/Verwertung nach Wahl
nach Wahl des AN zuführen.
Menge: 30,000 St
Leistungsbereichkatalog: 205

**5.2.30 Bäume fällen und weiterverwenden Laubbäume*DU 0,20-0,30 m Länge 10-15 m*Holz verwerten**
StL-Nr. 16205019123500
Bäume fällen, höchstens 0,25 m über Gelände
absägen, aufladen, fördern und weiterverwenden.
Bestand = Laubbäume.
Stamm-Durchmesser über 0,20 bis 0,30 m,
gemessen 1 m über Gelände.
Stammlänge über 10 bis 15 m.
Gesamtes Holz der Wiederverwendung/Verwertung nach Wahl
nach Wahl des AN zuführen.
Menge: 20,000 St
Leistungsbereichkatalog: 205

**5.2.40 Bäume fällen und weiterverwenden Laubbäume*DU 0,30-0,50 m Länge 15-20 m*Holz verwerten**
StL-Nr. 16205019134500
Bäume fällen, höchstens 0,25 m über Gelände
absägen, aufladen, fördern und weiterverwenden.
Bestand = Laubbäume.
Stamm-Durchmesser über 0,30 bis 0,50 m,
gemessen 1 m über Gelände.
Stammlänge über 15 bis 20 m.
Gesamtes Holz der Wiederverwendung/Verwertung nach Wahl
nach Wahl des AN zuführen.
Menge: 20,000 St
Leistungsbereichkatalog: 205

**5.2.50 Bäume fällen und weiterverwenden Laubbäume*DU 0,50-0,75 m Länge 15-20 m*Holz verwerten**
StL-Nr. 16205019144500
Bäume fällen, höchstens 0,25 m über Gelände
absägen, aufladen, fördern und weiterverwenden.
Bestand = Laubbäume.
Stamm-Durchmesser über 0,50 bis 0,75 m,
gemessen 1 m über Gelände.
Stammlänge über 15 bis 20 m.
Gesamtes Holz der Wiederverwendung/Verwertung nach Wahl
nach Wahl des AN zuführen.
Menge: 15,000 St
Leistungsbereichkatalog: 205

**5.2.60 Bäume fällen und weiterverwenden Laubbäume*DU 0,75-1,00 m Länge 15-20 m*Holz verwerten**
StL-Nr. 16205019154500
Bäume fällen, höchstens 0,25 m über Gelände
absägen, aufladen, fördern und weiterverwenden.
Bestand = Laubbäume.
Stamm-Durchmesser über 0,75 bis 1,00 m,
gemessen 1 m über Gelände.
Stammlänge über 15 bis 20 m.
Gesamtes Holz der Wiederverwendung/Verwertung nach Wahl
nach Wahl des AN zuführen.
Menge: 5,000 St
Leistungsbereichkatalog: 205

**5.2.70 Bäume fällen und weiterverwenden Laubbäume*DU 1,00-1,50 m Länge 20-25 m*Holz verwerten**
StL-Nr. 16205019165500
Bäume fällen, höchstens 0,25 m über Gelände
absägen, aufladen, fördern und weiterverwenden.
Bestand = Laubbäume.
Stamm-Durchmesser über 1,00 bis 1,50 m,
gemessen 1 m über Gelände.
Stammlänge über 20 bis 25 m.
Gesamtes Holz der Wiederverwendung/Verwertung nach Wahl
nach Wahl des AN zuführen.
Menge: 2,000 St
Leistungsbereichkatalog: 205

#### Unterabschnitt 5.3 Rodungsarbeiten

*Hinweis: Hinweis Rodungsarbeiten*
Es darf nicht gesprengt werden!

**5.3.10 Baumstümpfe roden, weiterverwenden Laubbäume*DU bis 0,20 m Wiederverw/verwer*Nicht sprengen**
StL-Nr. 1620501311101000
Baumstümpfe mit Wurzeln roden und weiterverwenden.
Stümpfe und Wurzeln von Laubbäumen.
DU an der Schnittstelle bis 0,20 m.
Baumstümpfe und Wurzeln der Wiederverwendung/Verwertung
nach Wahl des AN zuführen.
Es darf nicht gesprengt werden.
Menge: 30,000 St
Leistungsbereichkatalog: 205

**5.3.20 Baumstümpfe roden, weiterverwenden Laubbäume*DU 0,20-0,30 m Wiederverw/verwer*Nicht sprengen**
StL-Nr. 1620501312101000
Baumstümpfe mit Wurzeln roden und weiterverwenden.
Stümpfe und Wurzeln von Laubbäumen.
DU an der Schnittstelle über 0,20 bis 0,30 m.
Baumstümpfe und Wurzeln der Wiederverwendung/Verwertung
nach Wahl des AN zuführen.
Es darf nicht gesprengt werden.
Menge: 20,000 St
Leistungsbereichkatalog: 205

**5.3.30 Baumstümpfe roden, weiterverwenden Laubbäume*DU 0,30-0,50 m Wiederverw/verwer*Nicht sprengen**
StL-Nr. 1620501313101000
Baumstümpfe mit Wurzeln roden und weiterverwenden.
Stümpfe und Wurzeln von Laubbäumen.
DU an der Schnittstelle über 0,30 bis 0,50 m.
Baumstümpfe und Wurzeln der Wiederverwendung/Verwertung
nach Wahl des AN zuführen.
Es darf nicht gesprengt werden.
Menge: 20,000 St
Leistungsbereichkatalog: 205

**5.3.40 Baumstümpfe roden, weiterverwenden Laubbäume*DU 0,50-0,75 m Wiederverw/verwer*Nicht sprengen**
StL-Nr. 1620501314101000
Baumstümpfe mit Wurzeln roden und weiterverwenden.
Stümpfe und Wurzeln von Laubbäumen.
DU an der Schnittstelle über 0,50 bis 0,75 m.
Baumstümpfe und Wurzeln der Wiederverwendung/Verwertung
nach Wahl des AN zuführen.
Es darf nicht gesprengt werden.
Menge: 15,000 St
Leistungsbereichkatalog: 205

**5.3.50 Baumstümpfe roden, weiterverwenden Laubbäume*DU 0,75-1,00 m Wiederverw/verwer*Nicht sprengen**
StL-Nr. 1620501315101000
Baumstümpfe mit Wurzeln roden und weiterverwenden.
Stümpfe und Wurzeln von Laubbäumen.
DU an der Schnittstelle über 0,75 bis 1,00 m.
Baumstümpfe und Wurzeln der Wiederverwendung/Verwertung
nach Wahl des AN zuführen.
Es darf nicht gesprengt werden.
Menge: 5,000 St
Leistungsbereichkatalog: 205

**5.3.60 Baumstümpfe roden, weiterverwenden Laubbäume*DU 1,00-1,50 m Wiederverw/verwer*Nicht sprengen**
StL-Nr. 1620501316101000
Baumstümpfe mit Wurzeln roden und weiterverwenden.
Stümpfe und Wurzeln von Laubbäumen.
DU an der Schnittstelle über 1,00 bis 1,50 m.
Baumstümpfe und Wurzeln der Wiederverwendung/Verwertung
nach Wahl des AN zuführen.
Es darf nicht gesprengt werden.
Menge: 2,000 St
Leistungsbereichkatalog: 205

### Abschnitt 6 Arbeiten zur Kampfmittelräumung

#### Unterabschnitt 6.1 Geophysikalische Untersuchung und Dokumentation

*Hinweis: Wasser*

**6.1.10 Ferromagnetik Flächensondierung Wasser**
Computergestütze Flächensondierung der zu untersuchenden Flächen im Wasser mittels Ferromagnetik als Mehrkanalsystem nach Wahl AN inkl. GPS-Positionierung, Umsetzen, tägliches Kalibrieren und aller erforderlichen Nebenarbeiten
Weitere Vorgaben nach BFR-KMR TS A-9.3.8 "Magnetik, fahrzeuggestützte (digitale Aufnahme)" bzw nach Vertragsunterlagen
Inkl. An- und Abtransport, Aufbau Messsystem, Schiff zu Wasser lassen und erforderliches Bedienpersonal
Menge: 145000,000 m2

**6.1.20 Auswertung und Dokumentation der Ferromagnetik Wasser**
*** Pauschalposition
Rechnergestützte Auswertung der geophysikalischen Untersuchungen (Ferromagnetik) mit geeigneter Software, inkl.
Abgleich mit bekannten Störkörpern, Dokumentation und Interpretation der Ergebnisse und Freigabebescheinigung.
Es sind die Vorgaben der BFR KMR, insbesondere der TS A-9.3.2 Anforderungen an die Dokumentation Geophysik einzuhalten.
Insbesondere sind zu übergeben:
- lagegetreue Anomaliekarten mit Objektlage
- Angaben zur eingesetzten Messtechnik und Auswertesoftware
- Angaben zu Maßnahmen der Qualitätssicherung
- Lageplan mit Freigabebereichen, Einschränkungen sowie gesperrte Bereiche
- Störpunktliste mit Koordinaten (UTM Zone 32)
- Tiefenangabe, magn. Moment und max. Wert (nT)
- Rohdaten der geophysikalischen Messungen
- Übergabe in geeigneten Formaten, pdf/docx, jpeg/bmp/tiff, geotiff, shp/dgn/dxf über Austauschserver des AG
Menge: 1,000 Psch

*Hinweis: Land*
Landflächen:
Landbereiche der Uferzurücknahmen,

**6.1.30 Ferromagnetik Flächensondierung Land**
*** Pauschalposition
Computergestütze Flächensondierung der zu untersuchenden Flächen an Land mittels Ferromagnetik als Mehrkanalsystem nach Wahl AN inkl. GPS-Positionierung, Umsetzen, tägliches Kalibrieren und aller erforderlichen Nebenarbeiten
Weitere Vorgaben nach BFR-KMR TS A-9.3.8 "Magnetik, fahrzeuggestützte (digitale Aufnahme)" bzw nach Vertragsunterlagen
Inkl. An- und Abtransport und erforderliches Bedienpersonal
Menge: 1,000 Psch

**6.1.40 Auswertung und Dokumentation der Ferromagnetik Land**
*** Pauschalposition
Rechnergestützte Auswertung der geophysikalischen Untersuchungen (Ferromagnetik) mit geeigneter Software, inkl.
Abgleich mit bekannten Störkörpern, Dokumentation und Interpretation der Ergebnisse und Freigabebescheinigung.
Es sind die Vorgaben der BFR KMR, insbesondere der TS A-9.3.2 Anforderungen an die Dokumentation Geophysik einzuhalten.
Insbesondere sind zu übergeben:
- lagegetreue Anomaliekarten mit Objektlage
- Angaben zur eingesetzten Messtechnik und Auswertesoftware
- Angaben zu Maßnahmen der Qualitätssicherung
- Lageplan mit Freigabebereichen, Einschränkungen sowie gesperrte Bereiche
- Störpunktliste mit Koordinaten (UTM Zone 32)
- Tiefenangabe, magn. Moment und max. Wert (nT)
- Rohdaten der geophysikalischen Messungen
- Übergabe in geeigneten Formaten, pdf/docx, jpeg/bmp/tiff, geotiff, shp/dgn/dxf über Austauschserver des AG
Menge: 1,000 Psch

#### Unterabschnitt 6.2 Vollflächige, sedimenteingreifende Kampfmittelräumung / Einzelräumung

*Hinweis: Vollflächige sedimenteingreifende Kampfmittelräumung / Einzelpunkträumung*
Hinweis: vollflächige sedimenteingreifende Kampfmittelräumung/Einzelpunkträumung
Die Vollfächige sedimenteingreifende Kampfmittelräumung / Einzelpunkträumung ist im Vorfeld der Nassbaggerarbeiten für den Flussbaggerausbau auszuführen.
Die Ausführung der Kampfmittelräumung erfolgt nach BFR KMR TS A-9.4.13 "Vollflächige, sedimenteingreifende Kampfmittelräumung" sowie BFR KMR TS A-9.4.15 "Einzelpunkträumung in Gewässern"

*Hinweis: Taucherkolonne*
Hinweis Taucherkolonne:
Ein Tauchtrupp besteht aus:
 - 1 Taucher mit Befähigungsschein nach § 20 SprengG,
 - 1 Sicherungstaucher mit Befähigungschein nach § 20
  SprengG
 - 1 Signalmann und
 - 1 Tauchhelfer
sowie erforderlichem technischen Gerät, persönlicher Schutzausrüstung usw., sowie der notwendigen Ausrüstung für die Durchführung der Räumarbeiten.

*Hinweis: Einsatz Nassbaggereinheit*
Hinweis Nassbaggereinheit (Kampf) :
Seitens des AN ist eine Nassbaggereinheit, bestehend aus Schwimmbagger, Lagerfläche (zB Schute/Ponton) und Antriebseinheit (zB Schubboot) weitere erforderliche Baumaschinen und technische Ausrüstung zur Kampfmittelräumung einschließlich Schutzausrüstung nach DGUV-I 201-027 zu stellen und in die Baustelleneinrichtung und -räumung einzukalkulieren.
Die Vorhaltung ist in die Räumposition einzukalkulieren.

**6.2.10 Einsatz Taucherkolonne, inkl. Nassbaggereinheit**
Vollflächige, sedimenteingreifende Kampfmittelräumung nach den Vorgaben der TS A-9.4.13 der nicht sondierbaren Bereiche und Einzelpunkträumung nach den Vorgaben der TS A-9.4.15 durch den Einsatz eines Tauchtrupps (siehe auch Hinweistext)
Einzukalkulieren sind Personal-, Geräte und Stoffkosten sowie erforderliche Arbeitsschutzmaßnahmen wie bspw. der Einsatz eines Stromschildes
Die Bergung der identifizierten Schrottteile und/oder der handhabungsfähigen Kampfmittel erfolgt mit schwimmenden Gerät (Ponton, Schute, Bagger mit Bediener, Verbau) unter Aufsicht der anwesenden Taucher mit Befähigungschein §20 SprengG.
Die Abrechnung erfolgt als anteilger Tagessatz
Kalkulationsgrundlage: 1 AT = 10,0h
Sollten bei den Taucharbeiten nicht handhabungsfähige Kampfmittel festgestellt werden, sind die Taucharbeiten an der unmittelbaren Fundstelle einzustellen und das Sprengkommando Nürnberg ist zu informieren.
Weitere Leistungen wie Sicherung und Bewachung der Kampfmittel wird gesondert vergütet.
Menge: 350,000 d

**6.2.20 Einsatz Taucherkolonne, ohne Nassbaggereinheit**
Vollflächige, sedimenteingreifende Kampfmittelräumung nach den Vorgaben der TS A-9.4.13 der nicht sondierbaren Bereiche und Einzelpunkträumung nach den Vorgaben der TS A-9.4.15 durch den Einsatz eines Tauchtrupps (siehe auch Hinweistext)
Einzukalkulieren sind Personal-, Geräte und Stoffkosten sowie erforderliche Arbeitsschutzmaßnahmen wie bspw. der Einsatz eines Stromschildes
Die Bergung der identifizierten Schrottteile und/oder der handhabungsfähigen Kampfmittel erfolgt mit schwimmenden Gerät (Bagger mit Bediener, Verbau) unter Aufsicht der anwesenden Taucher mit Befähigungschein §20 SprengG.
Die Abrechnung erfolgt als anteilger Tagessatz
Kalkulationsgrundlage: 1 AT = 10,0 h
Sollten bei den Taucharbeiten nicht handhabungsfähige Kampfmittel festgestellt werden, sind die Taucharbeiten an der unmittelbaren Fundstelle einzustellen und das Sprengkommando Nürnberg ist zu informieren.
Weitere Leistungen wie Sicherung und Bewachung der Kampfmittel wird gesondert vergütet.
Menge: 100,000 d

#### Unterabschnitt 6.3 Abtrag des Sedimentes mit Separation von Kampfmitteln

*Hinweis: Hinweis Abtrag des Sedimentes mit Separation von Kapmfmitteln*
Hinweis Abtrag des Sedimentes mit Separation:
Der Abtrag des Sedimentes mit Separation von Kampfmitteln (Volumenräumung / Separation) ist im Vorfeld der Nassbaggerarbeiten für den Flussbaggerausbau auszuführen.
Die Ausführung der Kampfmittelräumung erfolgt nach BFR KMR TS A-9.4.14 "Abtrag des Sedimentes mit Separation von Kampfmitteln (Volumenräumung / Separation)

**6.3.10 Volumenräumung**
Abtrag des Sedimentes mit Separation von Kampfmitteln (Volumenräumung/Separation) gem. BFR KMR TS A-9.4.14. einschließlich Sicherheitseinrichtungen nach DGUV-I 201-027.
Inkl. An- und Abfahrt Personal, Einsatzstunden Baumaschinen, Geräte und Stoffkosten
Menge: 5000,000 m3

#### Unterabschnitt 6.4 Bodeneigreifende Kampfmittelräumung

*Hinweis: Hinweis Bodeneingreifende Kampfmittelräumung*
Hinweis Bodeneingreifende Kampfmittelräumung:
Die punktuell bodeneingreifende Kampfmittelräumung ist im Vorfeld der Landarbeiten für die Uferzurücknahmen auszuführen.
Die Ausführung der Kampfmittelräumung erfolgt im Sinne der BFR KMR TS A-9.4.6 "Vollflächige, punktuell bodeneingreifende Kampfmittelräumung"
Die Ausführung erfolgt mit folgendem personellen Einsatz:
 - Verantwortliche Person nach § 19 SprengG und
 - Räumpaar (Sondenführer, Räumarbeiter)

Seitens des AN ist ein Baggergerät einschließlich Schutzausrüstung nach DGUV-I 201-027 zu stellen und in die Baustelleneinrichtung und -räumung einzukalkulieren.
Baggertiefe an Land bis 2m.

**6.4.10 Tagessatz bodeneingreifende Kampfmittelräumung**
Tagessatz Vollflächige, punktuell bodeneingreifende Kampfmittelräumung
Arbeitsbereich: Uferzurücknahmen
Kalkulationsgrundlage: 1 AT = 10,0h
Die Abrechnung erfolgt als anteiliger Tagessatz
Inkl. An- und Abfahrt des Personals, Einsatzstunden Baumaschinen, Geräte und Stoffkosten
Menge: 6,000 d

#### Unterabschnitt 6.5 Baubegleitende Kampfmittelräumung

*Hinweis: Hinweis Baubegleitende Kampfmittelräumung*
Hinweis Baubegleitende Kampfmittelräumung:
Die Baubegleitende Kampfmittelräumung ist parallel zu den Baggerarbeiten in Bereichen in denen eine vorherige Flächenfreigabe auf Grund von externen Störkörpern etc nicht möglich war.
Die Ausführung der baubegleitenden Kampfmittelräumung erfolgt nach BFR KMR TS A-9.4.3 "Baubegleitende Kampfmittelräumung"
Die Ausführung erfolgt durch die Verantwortliche Person nach § 19 SprengG.
Die maßnahmenbezogenen Unterweisung des für die Tiefbauarbeiten eingesetztze Personal ist vor Arbeitsaufnahme durchzuführen

**6.5.10 Tagessatz baubegleitende Kampfmittelräumung**
Tagessatz baubegleitende Kampfmittelräumung, inkl Unterweisung des Personals
Arbeitsbereiche: Parallelwerke, Buhnenöffnung und Rinne
Kalkulationsgrundlage: 1 AT = 8,0h
Die Abrechnung erfolgt als anteiliger Tagessatz
Menge: 15,000 d

#### Unterabschnitt 6.6 Dokumentation und Abschlussbericht Kampfmittelräumung

*Hinweis: Wasser*

**6.6.10 Abschlussbericht Kampfmittelräumung Wasser**
*** Pauschalposition
Dokumentation der Kampfmittelräumung im Wasser und der durchgeführten Messungen als Abschlussbericht, Übergabeformat digital (pdf) und bei Aufforderung durch den Auftraggeber einfach gedruckt in Papierform, aufbereitet gemäß BFR KMR, TS A 9.4.10 "Dokumentation Phase C"
- Angabe über eingesetzte Mess- und Positionierungsverfahren und - Ausrüstung
- Angaben zu Maßnahmen der Qualitätssicherung
- Lageplan mit freigegebenen Bereichen inkl. Angabe der Freigabetiefe sowie nicht freigegebener Bereiche
- Fundkörperliste geborgener Kampfmittel und Schrottkörper (Fundklasse, Fundort, Koordinaten, Masse, Lagetiefe, Ausrichtung)
- Übergabe in geeigneten Formaten, pdf/docx, jpeg/bmp/tiff, geotiff, shp/dgn/dxf über Austauschserver des AG
Menge: 1,000 Psch

*Hinweis: Land*

**6.6.20 Abschlussbericht Kampfmittelräumung Land**
*** Pauschalposition
Dokumentation der Kampfmittelräumung im Wasser und der durchgeführten Messungen als Abschlussbericht, Übergabeformat digital (pdf) und bei Aufforderung durch den Auftraggeber einfach gedruckt in Papierform, aufbereitet gemäß BFR KMR, TS A 9.4.10 "Dokumentation Phase C"
- Angabe über eingesetzte Mess- und Positionierungsverfahren und - Ausrüstung
- Angaben zu Maßnahmen der Qualitätssicherung
- Lageplan mit freigegebenen Bereichen inkl. Angabe der Freigabetiefe sowie nicht freigegebener Bereiche
- Fundkörperliste geborgener Kampfmittel und Schrottkörper (Fundklasse, Fundort, Koordinaten, Masse, Lagetiefe, Ausrichtung)
- Übergabe in geeigneten Formaten, pdf/docx, jpeg/bmp/tiff, geotiff, shp/dgn/dxf über Austauschserver des AG
Menge: 1,000 Psch

### Abschnitt 7 Nassbaggerarbeiten

#### Unterabschnitt 7.1 Sohlbaggerung

*Hinweis: Hinweis Sohlbaggerung*
Hinweis Sohlbaggerung:
- Vorraussichtliche Baggerflächen sind den Planunterlagen zu entnehmen
   - Großflächig SB01 / SB02 ca. 80.000 m2 und
   - Einzelflächen SB02 - SB06 zwischen 1.000 m2 und
  5.000 m2
- Abrechnung erfolgt auf Grundlage der Peilung nach Auftragsvergabe und daraus resultierneder Flächenfestlegung vor Beginn der Ausführung
- gesamte Baggermasse (Locker- und Felsmaterial) ca. 10.000 m3

**7.1.10 Bodenfläche abtragen Laden in schw Fzg Gerät g. AN*Abtrag g. LB Abweichung g. LB*Peilaufmaß Treibstoffverbr.**
StL-Nr. 1720620619167188
Boden lösen und laden.
Lagepläne, Tiefenkarten, Profile gemäß Leistungsbeschreibung.
Boden lösen und in ein schwimmendes Fahrzeug
oder Gerät laden.
Boden 'siehe Leistungsbeschreibung'

Fahrzeugtyp oder Gerätetyp oder Rohrleitungssystem
gemäß vom AN mit dem Angebot vorgelegter Geräteliste.
Abtragshöhe gemäß Leistungsbeschreibung.
Max. Abweichung vom Sollprofil gemäß Leistungsbeschreibung.
Abgerechnet wird nach den Mengen aus der
Vor- u. Nachpeilung auf den Baggerfeldern.
Angaben im Bieterangabenverzeichnis über Treibstoffververbrauch für eine Position - als Festmenge. Gesamt-
Treibstoffverbrauch für den angebotenen Vordersatz.
Angaben im Bieterangaben-Verzeichnis über
1. Diesel (t) '............................................................................'
,
2. Gasöl bzw. MGO (t) '...........................................................'
,
3. IFO 180 HS (t) '...................................................................'
,
4. IFO 380 HS (t) '...................................................................'
,
5. LNG (t) '...............................................................................'
,
Gesamtmenge (t) '...................................................................'
.
Menge: 90000,000 m2
Leistungsbereichkatalog: 206

*Hinweis: Hinweis Felsfläche 331,20 bis 331,45*
Felsfläche 331,20 bis 331,45:
zwischen ca. 1,70 und 2,70 m unter Hydraustau

**7.1.20 Felsfläche aufbrechen Gerät g. AN*Breite bis 25m Länge 250 - 500m*Abtrag g. LB Bis 30 cm tiefer*Bauw. Abst. g. LB Aufmaß Abtrag*Treibstoffverbr.**
StL-Nr. 1720680611563518
Felsfläche gemäß Leistungsbeschreibung
baggerfähig zerkleinern
Es darf nicht gesprengt werden.
Fahrzeugtyp oder Gerätetyp gemäß vom AN
mit dem Angebot vorgelegter Geräteliste.
Arbeitsfeldbreite bis 25 m.
Arbeitsfeldlänge über 250 bis 500 m.
Abtragshöhe der späteren Felsbaggerung gemäß
Leistungsbeschreibung.
Zul. Unterlockerung unter Abtragshöhe max. 30 cm.
Entfernung der Arbeitsfeldgrenze von bestehenden
Bauwerken gemäß Leistungsbeschreibung.
Abgerechnet wird nach Arbeitsfeldbreite und -länge.
Angaben im Bieterangabenverzeichnis über Treibstoffververbrauch für eine Position - als Festmenge. Gesamt-
Treibstoffverbrauch für den angebotenen Vordersatz.
Angaben im Bieterangaben-Verzeichnis über
1. Diesel (t) '............................................................................'
,
2. Gasöl bzw. MGO (t) '...........................................................'
,
3. IFO 180 HS (t) '...................................................................'
,
4. IFO 380 HS (t) '...................................................................'
,
5. LNG (t) '...............................................................................'
,
Gesamtmenge (t) '...................................................................'
.
Menge: 10000,000 m2
Leistungsbereichkatalog: 206

**7.1.30 Bodenfläche abtragen Laden in schw Fzg Abtrag g. LB*Bis 30 cm tiefer Peilaufmaß*Treibstoffverbr.**
StL-Nr. 1720620619065188
Boden lösen und laden.
Lagepläne, Tiefenkarten, Profile gemäß Leistungsbeschreibung.
Boden lösen und in ein schwimmendes Fahrzeug
oder Gerät laden.
Boden 'gemäß Leistungsbeschreibung'

Abtragshöhe gemäß Leistungsbeschreibung.
Max. Übertiefen des Sollprofiles 30 cm.
Abgerechnet wird nach den Mengen aus der
Vor- u. Nachpeilung auf den Baggerfeldern.
Angaben im Bieterangabenverzeichnis über Treibstoffververbrauch für eine Position - als Festmenge. Gesamt-
Treibstoffverbrauch für den angebotenen Vordersatz.
Angaben im Bieterangaben-Verzeichnis über
1. Diesel (t) '............................................................................'
,
2. Gasöl bzw. MGO (t) '...........................................................'
,
3. IFO 180 HS (t) '...................................................................'
,
4. IFO 380 HS (t) '...................................................................'
,
5. LNG (t) '...............................................................................'
,
Gesamtmenge (t) '...................................................................'
.
Menge: 10000,000 m2
Leistungsbereichkatalog: 206

**7.1.40 Felsfläche aufbrechen Gerät g. AN*Breite g. LB Länge g. LB*Abtrag bis 40 cm Bis 10 cm tiefer*Bauw. Abst. g. LB Aufmaß Abtrag*Treibstoffverbr.**
StL-Nr. 1720680616821518
Felsfläche gemäß Leistungsbeschreibung
baggerfähig zerkleinern
Es darf nicht gesprengt werden.
Fahrzeugtyp oder Gerätetyp gemäß vom AN
mit dem Angebot vorgelegter Geräteliste.
Arbeitsfeldbreite gemäß Leistungsbeschreibung.
Arbeitsfeldlänge gemäß Leistungsbeschreibung.
Abtragshöhe der späteren Felsbaggerung bis 40 cm.
Zul. Unterlockerung unter Abtragshöhe max. 10 cm.
Entfernung der Arbeitsfeldgrenze von bestehenden
Bauwerken gemäß Leistungsbeschreibung.
Abgerechnet wird nach Arbeitsfeldbreite und -länge.
Angaben im Bieterangabenverzeichnis über Treibstoffververbrauch für eine Position - als Festmenge. Gesamt-
Treibstoffverbrauch für den angebotenen Vordersatz.
Angaben im Bieterangaben-Verzeichnis über
1. Diesel (t) '............................................................................'
,
2. Gasöl bzw. MGO (t) '...........................................................'
,
3. IFO 180 HS (t) '...................................................................'
,
4. IFO 380 HS (t) '...................................................................'
,
5. LNG (t) '...............................................................................'
,
Gesamtmenge (t) '...................................................................'
.
Menge: 50000,000 m2
Leistungsbereichkatalog: 206

**7.1.50 Bodenfläche abtragen Laden in schw Fzg Abtrag g. LB*Abweichung g. LB Peilaufmaß*Treibstoffverbr.**
StL-Nr. 1720620619067188
Boden lösen und laden.
Lagepläne, Tiefenkarten, Profile gemäß Leistungsbeschreibung.
Boden lösen und in ein schwimmendes Fahrzeug
oder Gerät laden.
Boden 'gemäß Leistungsbeschreibung'

Abtragshöhe gemäß Leistungsbeschreibung.
Max. Abweichung vom Sollprofil gemäß Leistungsbeschreibung.
Abgerechnet wird nach den Mengen aus der
Vor- u. Nachpeilung auf den Baggerfeldern.
Angaben im Bieterangabenverzeichnis über Treibstoffververbrauch für eine Position - als Festmenge. Gesamt-
Treibstoffverbrauch für den angebotenen Vordersatz.
Angaben im Bieterangaben-Verzeichnis über
1. Diesel (t) '............................................................................'
,
2. Gasöl bzw. MGO (t) '...........................................................'
,
3. IFO 180 HS (t) '...................................................................'
,
4. IFO 380 HS (t) '...................................................................'
,
5. LNG (t) '...............................................................................'
,
Gesamtmenge (t) '...................................................................'
.
Menge: 50000,000 m2
Leistungsbereichkatalog: 206

**Ausführungsbeschreibung 1 Baggerung Kleinflächen**
*Baggerung Kleinflächen*
Einzelflächen
3 Stück 500 - 1000
49 Stück 100 - 500
27 Stück 50 - 100
12 Stück < 50 m²
Zuordnung der Flächen erfolgt nach Urpeilung
Flächenermittlung: Definition Untiefe innerhalb neuer Fahrrinne aus Peilauswertung mit Tiefen zwischen 3,05 - 3,15 unter hySt. Versetzen Flächenrand um 2,5m,
z. B. Untiefe 2,0 * 2,0, wird zu
(2,0+2*2,5) * (2,0+2*2,5) = 7,0 * 7,0 = 49 m²
Abrechnung psch mit < 50 m²
zB Untiefe 5,0 * 5,0, wird zu
(5,0+2*2,5) * (5,0+2*2,5) = 10,0 * 10,0 = 100 m²
Abrechnung psch mit 50 < x < 100 m²
zB Untiefe 10,0 * 4,0, wird zu
(10,0+2*2,5) * (4,0+2*2,5) = 15,0 * 9,0 = 135 m²
Abrechnung mit 135 m²

**7.1.60 Kleinflächen Baggern 500 m² - 1.000 m²**
Boden lösen und laden.
Lagepläne, Tiefenkarten, Profile gemäß Leistungsbe-schreibung.
Boden lösen und in ein schwimmendes Fahrzeug
oder Gerät laden.
Boden gemäß Leistungsbeschreibung
Abtragshöhe gemäß Leistungsbeschreibung.
Max. Abweichung vom Sollprofil gemäß Leistungsbeschreibung.
Kleinflächen Baggern 500 m² - 1.000 m²;
gem. Ausschreibung 3 St mit 1.800 m2
tatsächliche Menge kann abweichen
Abgerechnet wird nach m², gemäß Festlegung vor
Beginn der Ausführung
Menge: 1800,000 m2
Leistungsbereichkatalog: 206

**7.1.70 Kleinflächen Baggern 100 m² - 500 m²**
siehe LV Pos Kleinflächen Baggern;

hier Kleinfächen Baggern 100 m² - 500 m²
gem. Ausschreibung 49 St mit 8.500 m2
tatsächliche Menge kann abweichen
Abgerechnet wird nach m²; gemäß Festlegung vor
Beginn der Ausführung
Menge: 8500,000 m2
Leistungsbereichkatalog: 206

**7.1.80 Kleinflächen Baggern 50 m² - 100 m²**
siehe LV Pos Kleinflächen Baggern;

hier Kleinfächen Baggern 50 m² - 100 m²
gem. Ausschreibung 27 St mit 2.000 m2
tatsächliche Anzahl kann abweichen
Abgerechnet wird nach St gem, Festlegung vor
Beginn der Ausführung
Menge: 27,000 St
Leistungsbereichkatalog: 206

**7.1.90 Kleinflächen Baggern < 50 m²**
siehe LV Pos Kleinflächen Baggern;

hier Kleinfächen Baggern < 50 m²
gem. Ausschreibung 12 St mit 500 m2
tatsächliche Anzahl kann abweichen
Abgerechnet wird nach St gem, Festlegung vor
Beginn der Ausführung
Menge: 12,000 St
Leistungsbereichkatalog: 206

#### Unterabschnitt 7.2 Uferzurücknahmen

*Hinweis: Hinweis Uferzurücknahmen*
Hinweis zur Ausführung und Abrechnung der Uferzurücknahmen:
Die Pauschale beinhaltet alle notwendigen Arbeitsschritte die für die Herstellung der Uferzurücknahme erforderlich sind, sofern diese nicht gesondert vergütet werden.
Siehe auch Baubeschreibung
Folgende Arbeitsschritte sind zu berücksichtigen.
- Einrichtung der Baufelder
- Flächen freimachen
- Oberbodenabtrag
- Rückbau Böschungssicherung
- Nassbaggerarbeiten unter Berücksichtigung der baubegleitenden Kampfmittelräumung mit Kontrollmessungen
- Herstellung Böschungsfuß und Böschungssicherung mit Kontrollmessungen
- Oberbodenandeckung
- Abrahmung und Auflösung Baufelder

Abrechnung für
- Rückbau Böschungssicherung;
  nach LV-Pos 8.1.10
- Baggergut / Bodenmaterial für Transport, Umschlag;
  nach LV-Punkt 9
- Baggergut / Bodenmaterial für Unterbringung;
  nach LV-Punkt 10
- Einbau Böschungsfuß;
  Alte WBS mit ca. 4 to / lfm nach LV-Pos 8.1.30;
  Mehrverbrauch wird in Rechnung gestellt
- Einbau Böschungssicherung;
  Neue WBS mit ca. 13 to / lfm nach LV-Pos 8.1.20

**7.2.10 Uferzurücknahme 1 (330,05 – 330,00)**
*** Pauschalposition
Herstellung Uferzurücknahme inkl. aller erforderlichen Leistungen und Arbeiten soweit diese nicht gesondert vergütet werden.
Menge: 1,000 Psch
Leistungsbereichkatalog: 206

**7.2.20 Uferzurücknahme 2 (328,87 – 328,82)**
*** Pauschalposition
Herstellung Uferzurücknahme inkl. aller erforderlichen Leistungen und Arbeiten soweit diese nicht gesondert vergütet werden.
Menge: 1,000 Psch
Leistungsbereichkatalog: 206

**7.2.30 Uferzurücknahme 3 (324,80 – 324,70)**
*** Pauschalposition
Herstellung Uferzurücknahme inkl. aller erforderlichen Leistungen und Arbeiten soweit diese nicht gesondert vergütet werden.
Menge: 1,000 Psch
Leistungsbereichkatalog: 206

**7.2.40 Zulage Kampfmittelverdachtspunke <5**
Vergütet wird der Mehraufwand beim Baggern des Bodens wenn bei der Kampfmittelsondierung an Land <5 Verdachtspunkte geräumt werden müssen
Menge: 3,000 St

**7.2.50 Zulage Kampfmittelverdachtspunkte 5-10**
Vergütet wird der Mehraufwand beim Baggern des Bodens wenn bei der Kampfmittelsondierung an Land 5-10 Verdachtspunkte geräumt werden müssen
Menge: 1,000 St

#### Unterabschnitt 7.3 Buhnen öffen

**7.3.10 Boden/Fels lösen u. weiterverwenden*Aufm.Sollabtrag**
StL-Nr. 1620520199900300
Boden/Fels nach Regelprofilen und Zeichnung lösen,
laden, fördern und weiterverwenden.
Baugrund = 'gemäß Leistungsbeschreibung'

Boden/Fels weiterverwenden 'nach Wahl des AN zuführen'

Länge des Förderweges 'inklusive Transport über Flachwasserbereiche'

Abgerechnet wird nach Abtragssollprofilen.
Menge: 700,000 m3
Leistungsbereichkatalog: 205

**7.3.20 Zulage für Baggern**
Vergütet wird der Mehraufwand beim Baggern des Bodens mit "breiiger Konsistenz" von der Baggerstelle zum "Transportgefäß" des AN.
Vom AN verschuldete Massen duch ungeeigneten Einsatz der Baggergeräte werden nicht vergütet.
Menge: 275,000 t

#### Unterabschnitt 7.4 Rinne herstellen

**7.4.10 Boden/Fels lösen u. weiterverwenden*Aufm.Sollabtrag**
StL-Nr. 1620520199900300
Boden/Fels nach Regelprofilen und Zeichnung lösen,
laden, fördern und weiterverwenden.
Baugrund = 'gemäß Leistungsbeschreibung'

Boden/Fels weiterverwenden 'nach Wahl des AN zuführen'

Länge des Förderweges 'inklusive Transport über Flachwasserbereiche'

Abgerechnet wird nach Abtragssollprofilen.
Menge: 320,000 m3
Leistungsbereichkatalog: 205

**7.4.20 Zulage für Baggern**
Vergütet wird der Mehraufwand beim Baggern des Bodens mit "breiiger Konsistenz" von der Baggerstelle zum "Transportgefäß" des AN.
Vom AN verschuldete Massen duch ungeeigneten Einsatz der Baggergeräte werden nicht vergütet.
Menge: 225,000 t

### Abschnitt 8 Steinschüttung

#### Unterabschnitt 8.1 Böschungsbereich Uferzurücknahmen

*Hinweis: Hinweis Flächensicherung abbrechen*
Hinweis Flächensicherung abbrechen:
Das Material wird für den Böschungsfuß wieder verwendet.
Die Wasserbausteine sind vom Schmutz zu befreien.

**8.1.10 Flächensicherung abbrechen**
Flächensicherung bestehend aus Wasserbausteinen sowie Pflastersteine mit eventuell teilweiser Betonanheftung einschliesslich der Sicherungsbauteile abbrechen, eingeschlossen sind alle Trennschnitte (z. B. von Geotextil, Unterbau etc.)
im Bereich wechselnder Wasserstände,
max. Einbautiefe unter Bezugswasserstand 5 m
Abgerechnet wird nach Eichaufmaß
Sicherung = Steinschüttung an Uferböschungen aus alten Wasserbausteinen der Klasse III und IV
Menge: 1500,000 t

*Hinweis: Hinweis Böschungssicherung*
Hinweis Böschungssicherung:
Die Steinschüttung dient als Böschungssicherung der Uferzurücknahmen
Die zur Bauausführung benötigten Wasserbausteine sind vom AN zu liefern, die Kosten hierfür ist in die LV - Position mit einzukalkulieren.
Qualität und Größe gemäß "Technische Lieferbedingungen für Wasserbausteine, TLW"
Sämtliche Versteinungsarbeiten sind direkt vom schwimmenden Gerät aus durchzuführen.
Das Planum wird nicht gesondert vergütet.

**8.1.20 Steinschüttung herstellen Böschungssich. wechselnde Wstd. Waba. mind.2,60 Dicke 60 cm*Angaben BAV**
StL-Nr. 2521031019292938
Steinschüttung auf vorbereitetem Planum
herstellen und abgleichen. Erdarbeiten und
Filtereinbau werden gesondert vergütet.
Zweck = Böschungssicherung,
in einer Neigung 'zwischen 1 zu 1,5 und 1 zu 3'

im Bereich wechselnder Wasserstände,
max. Einbautiefe unter Bezugswasserstand '5 m'

Material = Wasserbaustein, Rohdichte
mindestens 2,60 Mg/m3
Größen- oder Gewichtsklasse: '50 % LMB 5 / 40 +
50% LMB 10 / 60'

Einbaudicke 60 cm,
Angaben im Bieterangabenverzeichnis über
Material '...................................................................................'
,
Steinbruch/Hersteller '.............................................................'
,
Herstellwerk '...........................................................................'
,
Rohdichte '................................................................................'
,
Menge: 1500,000 t
Leistungsbereichkatalog: 210

*Hinweis: Hinweis Böschungsfuss*
Hinweis Steinschüttung:
Für den Böschungsfuss sind die ausgebauten Wasserbausteine zu verwenden
Verbrauch/Bedarf für Böschungsfuss
  gem Zeichnung: 2,12 m² x 1,44to/m³ = ca. 3,00 to je lfm
  Zugelassen Einbaumenge 4,00 to je lfm
  Mehrverbrauch wird dem AN in Rechnung gestellt

**8.1.30 Steinschüttung herstellen Böschungsfuß wechselnde Wasserstände**
Steinschüttung auf vorbereitetem Planum
herstellen und abgleichen. Erdarbeiten und
Filtereinbau werden gesondert vergütet.
Zweck = Böschungsfuß,
im Bereich wechselnder Wasserstände,
max. Einbautiefe unter Bezugswasserstand '5 m'

Material = 'alte Wasserbausteine'
Einbaudicke / Flächengewicht = 'Querschnitt nach Abrechnungsprofil 2,12 m² je m'
Menge: 150,000 m

#### Unterabschnitt 8.2 Deckwerk Buhnen

**8.2.10 Deckwerk abtragen**
Deckwerk der Buhnen besstehend aus Wasserbausteinen einschließlichder Sicherungsbauteile abbrechen, eingeschlossen sind alle Trennschnitte (z. B. von Geotextil, Unterbau etc.).
Im Bereich wechselnder Wasserstände,
max. Einbautiefe unter Bezugswasserstand 5 m
Abgerechnet wird nach Eichaufmaß
Sicherung = Steinschüttung Buhnenfelder aus alten Wasserbausteinen der Klasse III und IV.
Menge: 300,000 t

**8.2.20 Steinschüttung herstellen Buhnenherstellung wechselnde Wstd. Waba. mind.2,60 Dicke 60 cm*Angaben BAV**
StL-Nr. 2521031059292938
Steinschüttung auf vorbereitetem Planum
herstellen und abgleichen. Erdarbeiten und
Filtereinbau werden gesondert vergütet.
Zweck = Buhnenherstellung,
in einer Neigung 'an die Örtlichkeit anpassen'

im Bereich wechselnder Wasserstände,
max. Einbautiefe unter Bezugswasserstand '5 m'

Material = Wasserbaustein, Rohdichte
mindestens 2,60 Mg/m3
Größen- oder Gewichtsklasse: '50 % LMB 5 / 40 +
50 % LMB 10 / 60'

Einbaudicke 60 cm,
Angaben im Bieterangabenverzeichnis über
Material '...................................................................................'
,
Steinbruch/Hersteller '.............................................................'
,
Herstellwerk '...........................................................................'
,
Rohdichte '................................................................................'
,
Menge: 300,000 t
Leistungsbereichkatalog: 210

#### Unterabschnitt 8.3 Parallelwerksschüttung

*Hinweis: Hinweis Parallelwerksschüttung*
Hinweis Parallelwerksschüttung:
Die zur Bauausführung benötigten Wasserbausteine sind vom AN zu liefern, die Kosten hierfür ist in die LV - Position mit einzukalkulieren.
Qualität und Größe gemäß "Technische Lieferbedingungen für Wasserbausteine, TLW"
Sämtliche Versteinungsarbeiten sind direkt vom schwimmenden Gerät aus durchzuführen.
Das Planum wird nicht gesondert vergütet.

**8.3.10 Steinschüttung herstellen Parallelwerkherst wechselnde Wstd. Waba. mind.2,60 Dicke 60 cm*Angaben BAV**
StL-Nr. 2521031069292938
Steinschüttung auf vorbereitetem Planum
herstellen und abgleichen. Erdarbeiten und
Filtereinbau werden gesondert vergütet.
Zweck = Parallelwerkherstellung,
in einer Neigung 'zwischen 1 zu 2 und 1 zu 3'

im Bereich wechselnder Wasserstände,
max. Einbautiefe unter Bezugswasserstand '5 m'

Material = Wasserbaustein, Rohdichte
mindestens 2,60 Mg/m3
Größen- oder Gewichtsklasse: '50 % LMB 5 / 40 +
50 % LMB 10 / 60'

Einbaudicke 60 cm,
Angaben im Bieterangabenverzeichnis über
Material '...................................................................................'
,
Steinbruch/Hersteller '.............................................................'
,
Herstellwerk '...........................................................................'
,
Rohdichte '................................................................................'
,
Menge: 15000,000 t
Leistungsbereichkatalog: 210

**8.3.20 Kernschüttung für Parallelwerk herstellen**
Kernschüttung für Parallelwerkauf auf
vorbereitetem Planum herstellen und
abgleichen. Erdarbeiten und Filtereinbau
werden gesondert vergütet.
Zweck = Kernschüttung,
in einer Neigung 'zwischen 1 zu 2 und 1 zu 3'

im Bereich wechselnder Wasserstände,
max. Einbautiefe unter Bezugswasserstand '5 m'
Material = 'alte Wasserbausteine, felsiges Baggergut
aus Nassbaggerung und Pflastersteine'

Einbaudicke bis 200 cm,
Menge: 5500,000 t

**8.3.30 Steinschüttung herstellen wechselnde Wstd. Waba. mind.2,60*Angaben BAV**
StL-Nr. 2521031099292998
Steinschüttung auf vorbereitetem Planum
herstellen und abgleichen. Erdarbeiten und
Filtereinbau werden gesondert vergütet.
Zweck = 'Kernschüttung'

in einer Neigung 'zwischen 1 zu 2 und 1 zu 3'

im Bereich wechselnder Wasserstände,
max. Einbautiefe unter Bezugswasserstand '5 m'

Material = Wasserbaustein, Rohdichte
mindestens 2,60 Mg/m3
Größen- oder Gewichtsklasse: '50 % LMB 5 / 40 +
50 % LMB 10 / 60'

Einbaudicke/Flächenbezogene Masse = 'bis 200 cm'

Angaben im Bieterangabenverzeichnis über
Material '...................................................................................'
,
Steinbruch/Hersteller '.............................................................'
,
Herstellwerk '...........................................................................'
,
Rohdichte '................................................................................'
,
Menge: 5500,000 t
Leistungsbereichkatalog: 210

#### Unterabschnitt 8.4 Wasserbausteine Bergrheinfeld

*Hinweis: Hinweis Siebmaterial*
Siebmaterial wird durch den AG beprobt und ist entsprechend der Belastungsklasse durch den AN der ordnungsgemäßen Verwertung/Entsorgung zuzuführen.
Die Abrechnung erfolgt nach den LV-Punkten 9 und 10

**8.4.10 Wasserbausteine sieben**
Wasserbausteine an der Umschlagstelle Bergrheinfeld sieben. Lockere Besatndteile sind separat zu lagern.
Es sind sämtliche Kosten für den An- und Abtransport der erforderlichen Geräte einzukalkulieren.
Menge: 1200,000 t

**8.4.20 Wasserbausteine verladen und einbauen**
Gesiebte Wasserbausteine an der Umschlagstelle Bergrheinfeld laden, über Wasser an das Parallelwerk PW 04 transportieren und als Kernschüttung einbauen
Es sind sämtliche Kosten für den An- und Abtransport der erforderlichen Geräte einzukalkulieren.
Menge: 1100,000 t

### Abschnitt 9 Baggerguttransport / Umschlag / Transport Land

*Hinweis: Hinweis Baggerguttransport*
Hinweis Baggerguttransport
Hinweis Abrechnung:
Transport Wasser / Umschlag / Transport Unterbringung
Abgerechnet wird nach Eichaufnahme;
Abrechnungsgewicht ist die Differenz zwischen Volleiche und Leereiche

#### Unterabschnitt 9.1 Transport Wasser

**9.1.10 Nicht breiiges Material Bd über Wasserw. zu Umschlagst förd*Gerät g. AN Bag.u.Umschl.g.LB*Weg n. Wahl AN Eichaufnahme*Treibstoffverbr.**
Boden über den Wasserweg vom Baggerfeld zur
Umschlagstelle fördern.
Boden 'Homogenbereiche 1-6'

Fahrzeugtyp oder Gerätetyp gemäß vom AN mit dem Angebot vorgelegter Geräteliste.
Lage des Baggerfeldes u. der Umschlagstelle gemäß Leistungsbeschreibung.
Förderweg nach Wahl des AN.
Abgerechnet wird nach Massen durch Eichaufnahme.
Der Eichschein ist bei Anlieferung der Geräte in Kopie zu übergeben.
Angaben im Bieterangabenverzeichnis über Treibstoffververbrauch für eine Position - als Festmenge. Gesamt-
Treibstoffverbrauch für den angebotenen Vordersatz.
Angaben im Bieterangaben-Verzeichnis über
1. Diesel (t) '............................................................................'
,
2. Gasöl bzw. MGO (t) '...........................................................'
,
3. IFO 180 HS (t) '...................................................................'
,
4. IFO 380 HS (t) '...................................................................'
,
5. LNG (t) '...............................................................................'
,
Gesamtmenge (t) '...................................................................'
.
Menge: 30000,000 t
Leistungsbereichkatalog: 206

**9.1.20 Zulage breiige Konsistenz**
Vergütet wird Mehraufwand zur Verbesserung der Bodenmechanischen Eigenschaften des Bodens mit "breiige Konsistenz" die eine Beförderung mit unabgedichteten Transportfahrzeugen erlaubt und die den Vorschriften des Deponiebetreibers an die Stichfestigkeit entspricht.
Der Mehraufwand für Vorhalten und Betreiben geeigneter "Transportgefäße" für den Transport zum Zwischenlager ist einzukalkulieren.
Verfahren: nach Wahl den AN
Boden zum Zwischenlager des AN transportieren.
Abgerechnet wird nach Massen durch Eichaufnahme.
Menge: 500,000 t

#### Unterabschnitt 9.2 Umschlag

**9.2.10 Nicht breiiges Material Boden auf Land umschlagen*Gerät g. AN Bag.u.Umschl.g.LB*Eichaufnahme Treibstoffverbr.**
Boden aus einem Förder-(Transport-)gefäß auf Land umschlagen.
Boden 'Homogenbereiche 1-6'

Fahrzeugtyp oder Gerätetyp gemäß vom AN mit dem Angebot vorgelegter Geräteliste.
Lage der Umschlagstelle gemäß Leistungsbeschreibung.
Abgerechnet wird nach Massen durch Eichaufnahme.
Der Eichschein ist bei Anlieferung der Geräte in Kopie zu übergeben.
Angaben im Bieterangabenverzeichnis über Treibstoffververbrauch für eine Position - als Festmenge. Gesamt-
Treibstoffverbrauch für den angebotenen Vordersatz.
Angaben im Bieterangaben-Verzeichnis über
1. Diesel (t) '...........................................................'
,
2. Gasöl bzw. MGO (t) '...........................................................'
,
3. IFO 180 HS (t) '...................................................................'
,
4. IFO 380 HS (t) '...................................................................'
,
5. LNG (t) '...................................................................'
,
Gesamtmenge (t) '...................................................................'
.
Menge: 30000,000 t
Leistungsbereichkatalog: 206

**9.2.20 Zulage breiige Konsistenz**
Vergütet wird Mehraufwand zur Verbesserung der bodenmechanischen Eigenschaften des Bodens mit "breiige Konsistenz" die eine Beförderung mit unabgedichteten Transportfahrzeugen erlaubt und die den Vorschriften des Deponiebetreibers an die Stichfestigkeit entspricht.
Das Herstellen des Zwischenlagers auf Flächen des AN sowie das Betreiben, das Unterhalten und der Rückbau des Zwischenlagers ist einzukalkulieren.
Ebenfalls ist das abdichten sowei das Auffangen und die Entsorgung des ablaufenden Sickerwassers einzukalkulieren.
Abgerechnet wird nach Massen durch Eichaufnahme.
Menge: 500,000 t

#### Unterabschnitt 9.3 Transport Land

*Hinweis: Hinweis Transport Land*
Hinweis Transport Land:
Boden nach Belastungsklassen gem- Bayrischem Eckpunktepapier getrennt von der Umschlagstelle zur Deponie / zum Unterbringungsort des AN fördern und abladen.

Abgerechnet wird nach Eichaufnahme

**9.3.10 Z 0 Material nicht nass verfüllbar Umschl. g.LB*Weg n. Wahl AN Eichaufnahme*Treibstoffverbr.**
Das Umgeschlagene[Z 0 Baggergut nicht verfüllbar] nach Bayerischem Eckpunktepapier zur Deponie des AN transportieren und an der Einbaustelle abladen.
Boden 'Material Z 0 nicht nass verfüllbar'

Förderweg nach Wahl des AN.
Abgerechnet wird nach Masse durch Eichaufnahme.
Angaben im Bieterangabenverzeichnis über Treibstoffververbrauch für eine Position - als Festmenge. Gesamt-
Treibstoffverbrauch für den angebotenen Vordersatz.
Angaben im Bieterangaben-Verzeichnis über
1. Diesel (t) '............................................................................'
,
2. Gasöl bzw. MGO (t) '...........................................................'
,
3. IFO 180 HS (t) '...................................................................'
,
4. IFO 380 HS (t) '...................................................................'
,
5. LNG (t) '...............................................................................'
,
Gesamtmenge (t) '...................................................................'
.
Menge: 10000,000 t
Leistungsbereichkatalog: 206

**9.3.20 Z 1.1 Material Umschl. g.LB*Weg n. Wahl AN Eichaufnahme*Treibstoffverbr.**
Das Umgeschlagene [Z 1.1 Baggergut] nach Bayerischem Eckpunktepapier zur Deponie des AN transportieren und an der Einbaustelle abladen.
Boden 'Material Z 1.1'

Förderweg nach Wahl des AN.
Abgerechnet wird nach Masse durch Eichaufnahme.
Angaben im Bieterangabenverzeichnis über Treibstoffververbrauch für eine Position - als Festmenge. Gesamt-
Treibstoffverbrauch für den angebotenen Vordersatz.
Angaben im Bieterangaben-Verzeichnis über
1. Diesel (t) '............................................................................'
,
2. Gasöl bzw. MGO (t) '...........................................................'
,
3. IFO 180 HS (t) '...................................................................'
,
4. IFO 380 HS (t) '...................................................................'
,
5. LNG (t) '...............................................................................'
,
Gesamtmenge (t) '...................................................................'
.
Menge: 15000,000 t
Leistungsbereichkatalog: 206

**9.3.30 Z 1.2 Material Umschl. g.LB*Weg n. Wahl AN Eichaufnahme*Treibstoffverbr.**
Das Umgeschlagene [Z 1.2 Baggergut] nach Bayerischem Eckpunktepapier zur Deponie des AN transportieren und an der Einbaustelle abladen.
Boden 'Material Z 1.2'

Förderweg nach Wahl des AN.
Abgerechnet wird nach Masse durch Eichaufnahme.
Angaben im Bieterangabenverzeichnis über Treibstoffververbrauch für eine Position - als Festmenge. Gesamt-
Treibstoffverbrauch für den angebotenen Vordersatz.
Angaben im Bieterangaben-Verzeichnis über
1. Diesel (t) '............................................................................'
,
2. Gasöl bzw. MGO (t) '...........................................................'
,
3. IFO 180 HS (t) '...................................................................'
,
4. IFO 380 HS (t) '...................................................................'
,
5. LNG (t) '...............................................................................'
,
Gesamtmenge (t) '...................................................................'
.
Menge: 4000,000 t
Leistungsbereichkatalog: 206

**9.3.40 Z 2 Material Umschl. g.LB*Weg n. Wahl AN Eichaufnahme*Treibstoffverbr.**
Das Umgeschlagene [Z 2 Baggergut] nach Bayerischem Eckpunktepapier zur Deponie des AN transportieren und an der Einbaustelle abladen.
Boden 'Material Z 2'

Förderweg nach Wahl des AN.
Abgerechnet wird nach Masse durch Eichaufnahme.
Angaben im Bieterangabenverzeichnis über Treibstoffververbrauch für eine Position - als Festmenge. Gesamt-
Treibstoffverbrauch für den angebotenen Vordersatz.
Angaben im Bieterangaben-Verzeichnis über
1. Diesel (t) '............................................................................'
,
2. Gasöl bzw. MGO (t) '...........................................................'
,
3. IFO 180 HS (t) '...................................................................'
,
4. IFO 380 HS (t) '...................................................................'
,
5. LNG (t) '...............................................................................'
,
Gesamtmenge (t) '...................................................................'
.
Menge: 500,000 t
Leistungsbereichkatalog: 206

**9.3.50 > Z 2 Material Umschl. g.LB*Weg n. Wahl AN Eichaufnahme*Treibstoffverbr.**
Das Umgeschlagene [> Z 2 Baggergut] nach Bayerischem Eckpunktepapier zur Deponie des AN transportieren und an der Einbaustelle abladen.
Boden 'Material > Z 2'

Förderweg nach Wahl des AN.
Abgerechnet wird nach Masse durch Eichaufnahme.
Angaben im Bieterangabenverzeichnis über Treibstoffververbrauch für eine Position - als Festmenge. Gesamt-
Treibstoffverbrauch für den angebotenen Vordersatz.
Angaben im Bieterangaben-Verzeichnis über
1. Diesel (t) '............................................................................'
,
2. Gasöl bzw. MGO (t) '...........................................................'
,
3. IFO 180 HS (t) '...................................................................'
,
4. IFO 380 HS (t) '...................................................................'
,
5. LNG (t) '...............................................................................'
,
Gesamtmenge (t) '...................................................................'
.
Menge: 500,000 t
Leistungsbereichkatalog: 206

**9.3.60 Zulage breiige Konsistenz**
Vergütet wird Mehraufwand zur Verbesserung der Bodenmechanischen Eigenschaften des Bodens mit "breiige Konsistenz" die eine Beförderung mit unabgedichteten Transportfahrzeugen erlaubt und die den Vorschriften des Deponiebetreibers an die Stichfestigkeit entspricht.
Boden nach Konsolidierung laden
Abgerechnet wird nach Massen durch Eichaufmahme
Menge: 500,000 t

### Abschnitt 10 Unterbringung

#### Unterabschnitt 10.1 Nicht Nass verfüllbares Material

**10.1.10 Z 0 Material nicht nass verfüllbar**
Z 0 Material nicht nass verfüllbar nach Bayrischem Eckpunktepapier.
Baggermaterial verwenden, verwerten oder beseitigen.
Art der Belastung = Z 0, nicht nass verfüllbar.
Die Kosten der Verwendung, Verwertung oder Beseitigung sind einzurechnen.
Entsorgungsnachweis führen und dem AG vorlegen.
Abgerechnet wird nach Massen durch Eichaufmanahme
Menge: 10000,000 t

**10.1.20 Z 1.1 Material**
Z 1.1 Material nach Bayrischem Eckpunktepapier.
Baggermaterial verwenden, verwerten oder beseitigen.
Art der Belastung = Z 1.1
Die Kosten der Verwendung, Verwertung oder Beseitigung sind einzurechnen.
Entsorgungsnachweis führen und dem AG vorlegen.
Abgerechnet wird nach Massen durch Eichaufmanahme
Menge: 15000,000 t

**10.1.30 Z 1.2 Material**
Z 1.2 Material nach Bayrischem Eckpunktepapier.
Baggermaterial verwenden, verwerten oder beseitigen.
Art der Belastung = Z 1.2
Die Kosten der Verwendung, Verwertung oder Beseitigung sind einzurechnen.
Entsorgungsnachweis führen und dem AG vorlegen.
Abgerechnet wird nach Massen durch Eichaufmanahme
Menge: 4000,000 t

**10.1.40 Z 2 Material**
Z 2 Material nach Bayrischem Eckpunktepapier.
Baggermaterial verwenden, verwerten oder beseitigen.
Art der Belastung = Z 2
Die Kosten der Verwendung, Verwertung oder Beseitigung sind einzurechnen.
Entsorgungsnachweis führen und dem AG vorlegen.
Abgerechnet wird nach Massen durch Eichaufmanahme
Menge: 500,000 t

**10.1.50 > Z 2 Material**
> Z 2 Material nach Bayrischem Eckpunktepapier.
Baggermaterial verwenden, verwerten oder beseitigen.
Art der Belastung = > Z 2
Art der Belastung gemäß Baubeschreibung.
Die Kosten der Verwendung, Verwertung oder Beseitigung sind einzurechnen.
Entsorgungsnachweis führen (elektronisches Nachweisverfahren) und dem AG vorlegen.
Abgerechnet wird nach Massen durch Eichaufmanahme
Menge: 500,000 t
